# BHS "Feuerwehr" Stadt Schlieben barrierefreier Ausbau
Angebotsaufforderung (GAEB DA XML 3.2, DA83)
Projekt: 23510
Beschreibung: Ersatzneubau zweier barbarrierefreien Bushaltestellen "Feuerwehr" B 87 Herzberger Str. und Ritterstraße
Währung: EUR
Nebenangebote zugelassen: ja
Auftraggeber: Amt Schlieben Bauverwaltung, Herzberger Straße 7, 0 49 36 Schlieben, Deutschland, Ansprechpartner Paschke Kevin, Telefon +49 35 361 356 13, Fax +49 35 361 356 30, E-Mail k.paschke@amt-schlieben.de
Erstellt mit: GXML Toolbox V3.3 R20210630, iTWO_64 V9.1.1177, 13.04.2026

## Baubeschreibung
Bautechnische Beschreibung

Das Amt Schlieben (PLZ 04936) plant  die Grundstückszufahrt zum Privatgrundstück (Flurstück 958) zu verlegen, sodass diese die Grundstückszufahrt (Flurstück 1351) der Feuerwehr mit nutzt und auf der Fläche himter der Feuerwehr vier PKW- Stellflächen für die Feuerwehr zu errichten.
Hierzu gab es entsprechende Abstimmungen des Amtes Schlieben mit den betroffenen Eigentümern und Nutzern, die der bautechnischen Lösung zugestimmt haben.

Dazu ist es erforderlich die auf dem Flurstück 1351, hinter der Feuerwher vorhandenemonolithische Sammelgrube vom TYP "Kleinkläranlage 6 / 42, 5 m³ ", Ø 6,25 m / Tiefe ca. 2,5 m, (Baujahr 1985)
Die Sammelgube ist nach Aussage des AG bereits mehre Jahre nicht mehr in Nutzung und wird durch
den AG vor dem Teil- Rückbau Restentleert.

Die Pkw-Stellflächen und Zufahrt ist als Teil der Baumaßnahme BHS "Feuerwehr" Ritterstraße davor
oder zeitgleich oder danach mit zuerrichten

## 01_Los_2 Stadt Schlieben, Neubau Pkw- Stellplätze an der "Feuerwehr"
Datum: 13.04.2026

*Hinweis: Hinweis Baustelleneinrichtung Neubau Pkw- Stellplätze an der "Feuerwehr"*
Hinweis Baustelleneinrichtung Neubau Pkw- Stellplätze an der "Feuerwehr"

Baustelleneinrichtung Neubau Pkw- Stellplätze an der "Feuerwehr"
Baustelle für sämtliche in der Leistungsbeschreibung aufge- führten Leistungen einrichten und  für die Dauer der vertrag- lichen Ausführungsfrist vorhalten, nach Abschluss der Arbeiten beseitigen.
Die Aufwendungen hierfür werden nicht gesondert vergütet
und sind bei Bedarf in die Einheitspreise der bertreffenden
LV- Positionen einzukalkulieren.

### Bereich 1 Vor- und Hilfsleistungen (Neubau Pkw- Stellplätze)

#### Abschnitt 1.1 Verkehrssicherung (Neubau Pkw- Stellplätze)

**1.1.10 Schutzzaun versetzbar Kunststoff H 1 m aufstellen, unterhalten, räumen**
Schutzzaun, versetzbar, auf unbefestigtem Untergrund, als Absperrschranke gemäß Technischer Lieferbedingungen (TL Absperrschranken), aus Kunststoff, mit Standfüßen, Zaunoberkante über Oberfläche Gelände 1 m, aufstellen, unterhalten, bei Bedarf mehrmalig umsetzen und räumen.

Maximale Gesmtlänge des Schutzzaunes 20 m
Es wird von einer Bauzeit von max. drei Monaten je Bushaltestelle ausgegangen.
Menge: 1,000 Stck
Kostengruppe DIN 276 2018-12: 591

**1.1.20 Beweissicherung durch Fotodokumentation**
*** Pauschalposition
Beweissicherung durch Fotodokumentation über den Zustand
der an den Gehweg angrenzenden Bebauung vor Beginn der
Bauarbeiten durch einen öffentlich bestellten Gutachter.

Name des Gutachters:

.........................................................................................

Telef.- Nr.  Gutachters:

........................................................................................
vom Bieter einzutragen.

Die örtlichen Gegebenheiten sind vollständig in der Übersicht und im Detail aufzunehmen, zu bezeichnen und zu beschreiben. Die festgestellten vorhandenen Mängel und Schäden sind aus- sagekräftig und in ihrer Zuordnung zweifelsfrei zu dokumen- tieren.
Die Fotoaufnahmen müssen mindestens 8 MegaPixel haben.

Die Fotodokumentation ist in digitaler Form als PowerPoint- und PDF-Dokument zu übergeben einschl. aller Bilder in Original- aufnahmegröße auf CD oder DVD  in 2-facher Ausfertigung.
Menge: 1,000 psch
Kostengruppe DIN 276 2018-12: 591

**1.1.30 Beantragung Schachtscheinverfahren**
*** Pauschalposition
Sämtliche Leistungen, die für die Beantragung von Schacht- scheinen (Aufgrabegenehmigungen) bei den zuständigen Behörden und Versorgungsbetrieben erforderlich sind, sind durch den AN durchzuführen.
Alle erforderlichen Genehmigungen innerhalb des Schacht- scheinverfahrens sind einzuholen.

Übergabe der Schachtscheine an den AG  mit der Dokumentation als PDF- Datei.
Menge: 1,000 psch
Kostengruppe DIN 276 2018-12: 591

**1.1.40 Koordinierungsaufwand mit Betreiber Fremdleitungen**
*** Pauschalposition
Koordinierungsaufwand für die Abstimmung und Durchführung der Sicherungs-, Rückbau- und Umverlegungsmaßnahmen für die Fremdleitungen mit den einzelnen Ver- und Entsorgungs- unternehmen aller Sparten im Baubereich.
Menge: 1,000 psch
Kostengruppe DIN 276 2018-12: 591

### Bereich 2 Baufeldfreimachung (Neubau Pkw- Stellplätze)

#### Abschnitt 2.1 Ab- und Aufbrucharbeiten (Neubau Pkw- Stellplätze)

**2.1.10 Beton-/ Pflaster-, Plattenbelag aufnehmen**
Beton-/Pflaster-, Plattenbeleg aufnehmen, die Aufbruchtiefe gilt ab OF Pflaster.
Art: Betonpflaster, Betonplattenbelag (bis ca. 60 x 60 cm), Betonrasengittersteine (bis ca. 80 x 60 cm),
8 - 12 cm dick, Bettung ungebunden
Abbruch auch in Teilflächen 5 bis 20 m²

Anfallendes Material entsprechend den Abfallschlüsseln und dem Entsorgungsweg getrennt im Baufeld lagern oder zum Zwischenlager des  AN transportieren und laden.

Anfallendes Material entsprechend den Abfallschlüsseln und dem Entsorgungsweg getrennt im Baufeld lagern und laden sowie einer fachgerechten Wiederverwertung zurführen.
Transport und Verwertung der Baurestmassen werden nicht
in gesonderter Position vergütet.
Abfallschlüssel: AVV 17 01 01

Abgerechnet wird nach Aufmaß in der Horizontalprojektion
Menge: 60,000 m²
Kostengruppe DIN 276 2018-12: 594

**2.1.20 Bordstein aus Beton (HB, TB) aufnehmen und entsorgen**
Bordsteine aus Beton  als Tief- und Hochborde inschl. Bettung aufnehmen und entsorgen,
Breite '80 bis 200 mm', Höhe 200 bis 300 mm,
versetzt 'in Unterbeton  C 20 / 25 und Rückenstütze, Dicke  bis 20 cm'.

Ausführung auch in Einzelabschnitten: Länge über 5 bis 10 m.
Anfallende Stoffe 'einer zugelassenen Verwertungsanlage
zuführen, Abfallschlüssel (AVV) 17 01 01'.

Anfallendes Material entsprechend den Abfallschlüsseln und dem Entsorgungsweg getrennt im Baufeld lagern oder zum Zwischenlager des  AN transportieren und laden.

Anfallendes Material entsprechend den Abfallschlüsseln laden und einer fachgerechten Wiederverwertung zurführen.
Transport und Verwertung der Baurestmassen werden nicht
in gesonderter Position vergütet.
Abfallschlüssel: AVV 17 01 01
Menge: 10,000 m
Kostengruppe DIN 276 2018-12: 594

**2.1.30 Kanal aufnehmen DN 200 bis DN 300 Stz o. Kunststoff Tiefe bis 1,75 m**
Kanal/Leitung aus Rohrgraben bis 1,75 m tief aufnehmen
nach Abbruch der Oberflächenbefestigung,
ca, 10 m,  DN 150 bis 200 Steinzeug oder Kunststoff

Die Erdaushubarbeiten sind in der Position einzurechnen

 Abfallschlüssel (AVV 17 01 03, 17 02 03)

Anfallendes Material entsprechend den Abfallschlüsseln und dem Entsorgungsweg getrennt im Baufeld lagern und laden,
mit LKW des AN transportieren zum Lager / zur Anlage nach Wahl des AN.

Transport und Verwertung der Baurestmassen werden nicht in gesonderter Position vergütet. Anfallendes Material ist einer zugelassenen Verwertungsanlage zuzuführen. Entsorgungs- und Wiegescheine entsprechend AVV sind vorzulegen.
Menge: 1,000 Stck
DIN276-1_08: 594
Kostengruppe DIN 276 2018-12: 594

**2.1.40 Abdeckplatten der Kleinkläranlage "Typ 6 ", D = 6,25 m aufnehmen**
Abdeckplatten der Kleinkläranlage "Typ 6 ", Durchmesser = 6,25 m,  (ca. 31 m²)  Plattendicke ca. 0,10 m, bestehend aus ca. 30 Stück trapetzfötmigen Stahlbeton- Einzelplatten und einer kreisförmigen
Stahlbetonplatte Durchmesser ca,1,30m, Plattendicke ca. 0,10 m aufnehmen und laden, im Mörtelbett liegend und mit Mörtelschloss untereinander verbunden. (keine Transportösen)

Anfallendes Material entsprechend den Abfallschlüsseln und dem Entsorgungsweg getrennt im Baufeld lagern oder zum Zwischenlager des  AN transportieren und laden.

Anfallendes Material entsprechend den Abfallschlüsseln laden und einer fachgerechten Wiederverwertung zurführen.
Transport und Verwertung der Baurestmassen werden nicht
in gesonderter Position vergütet.
Abfallschlüssel: AVV 17 01 01
Menge: 1,000 Stck
Kostengruppe DIN 276 2018-12: 594

**2.1.50 Wandschichten der Kleinkläranlage "Typ 6 ", D = 6,25 m abbrechen**
Wandschichten der Kleinkläranlage "Typ 6 ", D = 6,25 m abbrechen
Drei Wandschichten aus  Betonsteinen mit Bewehrung ca. 0,6 m umlaufend abbrechen einschließlich der erforderlichen Schneid- arbeitezum zerteilen der Behälterwand.

Anfallendes Material entsprechend den Abfallschlüsseln und dem Entsorgungsweg getrennt im Baufeld lagern oder zum Zwischenlager des  AN transportieren und laden.

Anfallendes Material entsprechend den Abfallschlüsseln laden und einer fachgerechten Wiederverwertung zurführen.
Transport und Verwertung der Baurestmassen werden nicht
in gesonderter Position vergütet.
Abfallschlüssel: AVV 17 01 01
Menge: 1,000 Stck
Kostengruppe DIN 276 2018-12: 594

**2.1.60 Kleinkläranlage "Typ 6 "verfüllen mit Flüssigboden**
Stillgelegte Kleinkläranlage "Typ 6 ",  Ø 6,25 m / Tiefe ca. 2,5 m verfüllen mit fließfähigem Flüssigboden bis zur Abbruchkante der Behälterwände verfüllen.
Flüssigboden ca. 61 m³, Fühöhe ca. 2 m, Grundkonsistenz fließfähig, Wiederaushubfähigkeit leicht, Druckfestigkeit bis 0,3 N/mm2 nach 28 Tagen, gütegesichert, Nachweis der Eignung durch Vorlage eines Prüfzeugnisses, liefern und einbauen in vertiger Arbeit.
Menge: 1,000 Stck
Leistungsbereichkatalog: 009
Kostengruppe DIN 276 2018-12: 594

**2.1.70 Kabelverlauf ELT/ IT orten**
Kabelverlauf ELT/IT, im Baufeld verlaufend, orten und
Verlauf auf der Geländeoberfläche markieren.
Tiefenlage der Kabel bis 1,50 m, Bodenklasse 3 bis 5

Gesamte Ortungsstrecke (Länge) bis 100 m
Menge: 1,000 Stck
Kostengruppe DIN 276 2018-12: 594

**2.1.80 Suchgraben herstellen**
Boden für Suchgraben von Hand ausheben, zur Wiederver- wendung seitlich lagern und nach Beendigung der Suche
wieder einbauen und verdichten.
Bodenklassen 3 bis 5.
Grbenläng bis 3 m
Grabenbreite bis 0,6 m
Grabentiefe bis 1,50 m
Abgerechnet wird mit senkrechten Wänden.
Vorschriften der Versorgungsunternehmen beachten.
Menge: 2,000 Stck
DIN276-1_08: 541
Kostengruppe DIN 276 2018-12: 551

**2.1.90 Sichern von Leitungen beim Aufbruch**
Aufhängung und Sichern von kreuzenden bzw. parallel
zum Arbeitsbereich verlaufenden Versorgungsleitungen
und -kabeln in der Weise, dass ein störungsfreier Be-
trieb der Versorgungseinrichtungen gewährleistet ist.
In diese Pos. ist einzurechnen:
1. Das Freilegen der Leitungen/Kabel und Sichern durch
  Aufhängen, Abfangen oder Einbau einer Unterlage
2. Das zeitweise Umverlegen von Leitungen/Kabeln und
  der Wiedereinbau in die ursprüngliche Lage einschl.
  Lieferung und Einbau von Kies/Sand sowie das Verlegen des Trassenbandes.
In den Rohrgrabenbereichen sind die Leitungen und
Kabel zu sichern.
Die Erdarbeiten sind soweit erforderlich von Hand durchzuführen. Vorher müssen Abstimmungen und Einweisungen mit den einzelnen Versorgungsträgern durchgeführt
werden.
Menge: 10,000 m
Kostengruppe DIN 276 2018-12: 594

### Bereich 3 Straßenbauarbeiten (Neubau Pkw- Stellplätze)

#### Abschnitt 3.1 Erdarbeiten (Neubau Pkw- Stellplätze)

*Hinweis: Hinweis Erdarbeiten*
Erschwernisse beim Lösen des auszukoffernden Materials und beim Einbau der ungebundenen Trag- und Frostschutzschichten sowie der Bodenverbesserung, vorhan- denene Schiebergestänge, Ver- und Entsorgungsleitungen, Schachtbauwerke, Kabel und sonstige Einbauten sind in den Positionen zu berücksichtigen und werden nicht zusätzlich vergütet. Für den profilgerechten Bodenaushub ist ein Handschachtungsanteil von bis zu 10 % einzurechnen,

Im Bereich von Baumwurzeln ist der Einbau und die Verdichtung der ungebundenen Tragschichten und der Bodenverbesserung schonend auszuführen und ohne Beschädigung der Wurzeln.
Wurzeln ab 2 cm Durchmesser sind mit Jute zu bandagierern.

Für die Baumaßnahme werden die Homogenbereiche für Erdarbeiten im Leistungsverzeichnis wie folgt zugeordnet
(Bezeichnungssystematik):

Homogenbereich 1  Oberboden

Homogenbereich 2  Schichten Auffüllung A
  (Boden mit Fremdstoffen 10 bis ≤ 50 %,
  nach EBV Materialklasse bis BM-F3)
Homogenbereich 3  Schichten Auffüllung A
  (Boden mit Fremdstoffen < 10 %,
  nach EBV Materialklasse BM- 0, BG-0)
  und Schichten G, S, U, T,
Homogenbereich 4  Fels

Die entsprechende Systematik wurde so in die Leistungstexte der Positionen für Erdarbeiten übernommen.

Erschwernisse (weiche Böden, verfestigte Böden) werden
gesondert vergütet.

Die Entsorgung von einbaufähigem Aushubboden, der durch
unsachgemäße Behandlung seine Einbaufähigkeit verliert,
sowie erforderliche Ersatzböden, werden nicht gesondert vergütet.

Oberbodenarbeiten (Homogenbereich 1) sind dem Titel Aufbrucharbeiten zugeordnet.
Den Homogenbereichen 2 und 3 (entspricht der Bodenklasse
3 bis 5) sind alle Positionen mit Erdarbeiten im jeweiligen Titel Bodenaushub zugeordnet.

Aufbruch und Wiederherstellung von Oberflächenbefestigungen und Oberboden werden als gesonderte Positionen vergütet.

Boden der Gräben für Entwässerungskanäle und Druckrohr- leitungen profilgerecht ausheben, Rohrgrabensohle herstellen und verdichten.

Schachtbaugruben werden nicht  gesondert vergütet.

Ausgehobenen Boden abtransportieren und entsorgen wird
gesondert vergütet.
  Dieser Hinweis gilt für alle Erdarbeitenarbeiten dieses LV.

**3.1.10 Oberboden (Mutterboden) einschl. Vegetationsdecke abtragen**
Oberboden ggf. einschl. Vegetationsdecke auf  Abtrags- bereichen neben den Verkehrssflächen abtragen.

Breite des Abtrages  ca. 2,00 bis 2,50 m
Dicke des Abtrages bis 25 cm

Anfallendes Material entsprechend den Abfallschlüsseln und dem Entsorgungsweg getrennt im Baufeld lagern oder zum Zwischenlager des  AN transportieren und laden

Boden Abfallschlüssel (170504) nach EBV Materialklasse
BM-F1 bis BM-F3
Transport und Verwertung der Baurestmassen werden in  gesonderter Position vergütet.

Das Herstellen des Planums wird nicht gesondert vergütet, ebenso nicht eventuell erforderlich werdendes Abmähen vor dem Abtrag der Vegetationsdecke.

Abgerechnet wird nach Aufmaß Horizontalprojektion (RQ ohne Berücksichtigung von Arbeitsräumen) und Entsorgung nach Wiegescheinen
Menge: 200,000 m²
Kostengruppe DIN 276 2018-12: 531

**3.1.20 Abfallentsorgung 17 09 04 Oberboden mit Vegetationsdecke entsorgen**
Abfallentsorgung nach Abfallschlüssel 17 09 04
Abfallbezeichnung: Oberboden mit Vegetationsdecke
- nicht gefährlicher Abfall zur Verwertung
- keine Überlassungspflicht
- nach EBV Materialklasse BM-F1 bis BM-F3
- Herkunft im Bauobjekt: Oberboden hinter der BHS

Leistung beinhaltet:
- Transport
- Abfallverwertung
- einschl. aller Gebühren und Entgelte
- Liefer- und Wiegescheine
  Die Mindestangaben auf einem Wiegeschein und Lieferschein
  sind:
   - Gewicht brutto, tara, netto (kein gespeicherter mittlerer
  Tarawert)
   - Ezeuger und Erzeugernummer (von AG)
   - Baustelle und SAP-Projekt-Nummer (von AG)
   - Pos.-Nummer aus Leistungsverzeichnis
   - Entsorger und Entsorgernummer
   - Abfallbezeichnung und Abfallschlüsselnummer
   - Datum, Uhrzeit, Kfz-Kennzeichen

  Abrechnung nach t auf der Grundlage des Wiegescheines und
  vollständiger gesetzeskonformer Nachweisführung.

  Abfallentsorgungsanlage und Entsorgernummer:

  .........................................................................
  (vom Bieter einzutragen)
Menge: 90,000 t
Kostengruppe DIN 276 2018-12: 531

**3.1.30 Boden lösen, transportieren und lagern**
Boden bzw. Fels aus Abtragsbereichen für Verkehrsflächen profilgerecht lösen, laden  im Baufeld oder  zum  Zwischenlager  des  AN transportieren und lagern.

Bodenklasse 3 bis 5 DIN 18300, leicht bis schwer lösbare Bodenarten, Homogenbereich 2 des  Baugrundgutachtens

Aushubbreite bis 4,00 m
Abtragstiefe bis 0,50 m einschließlich Anpassungs- und Teilflächen nach Abbruch der Oberflächenbefestigung (frostsicherer Oberbau 0,50 m).

Anfallendes Material entsprechend den Abfallschlüsseln und dem Entsorgungsweg getrennt im Baufeld lagern oder zum Zwischenlager des  AN transportieren lagern und laden.

Boden nach EBV Materialklasse BM-F1 bis BM-F3
Abfallschlüssel (AVV 170504)
Transport und Verwertung der Baurestmassen werden in  gesonderter Position vergütet.

Abgerechnet wird nach Aufmaß Horizontalprojektion (RQ ohne Berücksichtigung von Arbeitsräumen) und Entsorgung nach Wiegescheinen
Menge: 50,000 m³
Kostengruppe DIN 276 2018-12: 594

**3.1.40 Boden manuell lösen transportieren und lagern**
Boden aus Abtragsbereichen profilgerecht manuell lösen.
- manueller Aushub im Bereich von Wurzeln, Leitungen und
  sonstigen Hindernissen
- Boden der Klasse 3 bis 5

Die Ausführung dieser Pos. ist vor Auführung der BÜ anzu- zeigen und Explzit mit Aufmaß und Fotos zu dokumentieren.

Anfallendes Material entsprechend den Abfallschlüsseln und dem Entsorgungsweg getrennt im Baufeld lagern oder zum Zwischenlager des  AN transportieren lagern und laden.

Boden nach EBV Materialklasse BM-F1 bis BM-F3
Abfallschlüssel (AVV 170504)
Transport und Verwertung der Baurestmassen werden in  gesonderter Position vergütet.

Abgerechnet wird, wenn die Ausführung von Leistungen in dieser Position durch die BÜ genehmigt wurdenach Aufmaß in der Horizontalprojektion (RQ ohne Berücksichtigung von Arbeitsräumen) und Entsorgung nach Wiegescheine.
Menge: 5,000 m³
Kostengruppe DIN 276 2018-12: 531

**3.1.50 Abfallentsorgung 17 05 04 Aushub Boden (EBV: BM-F1) entsorgen**
Abfallentsorgung nach Abfallschlüssel 17 05 04
Abfallbezeichnung: Oberboden mit Vegetationsdecke
- nicht gefährlicher Abfall zur Verwertung
- keine Überlassungspflicht
- nach EBV Materialklasse BM-F1
- Herkunft im Bauobjekt:  Aushubboden Verkehrsflächen

Leistung beinhaltet:
- Transport
- Abfallverwertung
- einschl. aller Gebühren und Entgelte
- Liefer- und Wiegescheine
  Die Mindestangaben auf einem Wiegeschein und Lieferschein
  sind:
   - Gewicht brutto, tara, netto (kein gespeicherter mittlerer
  Tarawert)
   - Ezeuger und Erzeugernummer (von AG)
   - Baustelle und SAP-Projekt-Nummer (von AG)
   - Pos.-Nummer aus Leistungsverzeichnis
   - Entsorger und Entsorgernummer
   - Abfallbezeichnung und Abfallschlüsselnummer
   - Datum, Uhrzeit, Kfz-Kennzeichen

  Abrechnung nach t auf der Grundlage des Wiegescheines und
  vollständiger gesetzeskonformer Nachweisführung.

  Abfallentsorgungsanlage und Entsorgernummer:

  .........................................................................
  (vom Bieter einzutragen)
Menge: 90,000 t
Kostengruppe DIN 276 2018-12: 531

**3.1.60 Zulage Abfallentsorgung 17 05 04 Aushub Boden (EBV: BM-F2) entsorgen**
*** Bedarfsposition mit GB
Zulage Abfallentsorgung (17 05 04)
Aushub Boden (EBV: BM-F2) entsorgen
Menge: 45,000 t
Kostengruppe DIN 276 2018-12: 531

**3.1.70 Zulage Abfallentsorgung 17 05 04 Aushub Boden (EBV: BM-F3) entsorgen**
*** Bedarfsposition mit GB
Zulage Abfallentsorgung (AVV 17 05 04)
Aushub Boden (EBV: BM-F3) entsorgen
Menge: 45,000 t
Kostengruppe DIN 276 2018-12: 531

**3.1.80 Planum herstellen Abweichung +-3 cm**
Planum im Gehweg- und Bushaltestellenbereich sowie in Anpassungs- bzw. auch in Teilflächen 5 bis 50 m² herstellen.
Max. Abweichung von der Sollhöhe +3/-3 cm.
Menge: 220,000 m²
Kostengruppe DIN 276 2018-12: 531

**3.1.90 Boden verdichten Planum**
Boden verdichten auch in Teilflächen.
Untergrund 'Planum Verformungsmodul 45 MPa'
Menge: 220,000 m²
Kostengruppe DIN 276 2018-12: 531

#### Abschnitt 3.2 Tragschichten Verkehrsfläche (Neubau Pkw- Stellplätze)

**3.2.10 Frostschutzschicht BHS FSS Körnung 0/45, D 23 cm**
Frostschutzschicht ZTV SoB-StB in Verkehrkehrsflächen, Verdichtungsgrad mind. DPr 103 %, Verformungsmodul EV2 auf der Oberfläche mind. 100 MPa, aus Baustoffgemisch für Frostschutzschicht,
gebrochene Mineralstoffe Körnung 0/45, Schichtdicke 23 cm, einbauen und verdichten, Feinanteil Kategorie UF 3, im eingebauten Zustand max. 5 % Feinanteile.
Einbau auch in Teilflächen 5 - 10 m²
Menge: 200,000 m²
Kostengruppe DIN 276 2018-12: 531

**3.2.20 Schottertragschicht BHS STS Körnung 0/32 D 15 cm**
Schottertragschicht ZTV SoB-StB in Verkehrsflächen Gehweg- und Bushaltestellenbereich, gemäß RStO, Verdichtungsgrad mind. DPr 103 %, Verformungsmodul EV2 auf der Oberfläche mind. 120 MPa, aus Baustoffgemisch für Schottertragschicht,
gebrochene Mineralstoffe Körnung 0/32, Schichtdicke 25 cm, Feinanteil Kategorie UF 3, im eingebauten Zustand max. 5 % Feinanteile.
Einbau auch in Teilflächen 5 - 10 m²
Menge: 200,000 m²
Kostengruppe DIN 276 2018-12: 531

#### Abschnitt 3.3 Bord-/ Pflasterarbeiten (Neubau Pkw- Stellplätze)

**3.3.10 Bordsteine aus Beton T 8 x 25 liefern und setzen**
Bordsteine aus Beton liefern und setzen. Bordsteine DIN 483
T 8 x 25 (80/250 mm).
Kurven-, Rundbord- und Übergangssteine. Halbmesser
größer 5 bis 12 m.
Rückenstütze aus Beton C 12/15 bis 10 cm unter OF Bordstein, 15 cm breit, herstellen. Unterbeton C 12/15, 20 bis 24 cm dick, herstellen. Borde engfugig verlegen. Im Abstand von ca. 8 m durchgehende Bewegungsfugen in Betonbettung,
Betonrückenstütze und Borsteinfuge durch Dehnscheiben
aus Kautschuk.
Menge: 50,000 m
Kostengruppe DIN 276 2018-12: 531

**3.3.20 Bordsteine aus Beton RB 18 x 22 x 100 liefern und setzen**
Rundbord Bordsteine aus Beton liefern und setzen.
Bordsteine gefertigt nach DIN EN 1340 und DIN 483,
Typ: RB 18 x 22 (180/220 mm) x 100, Radius 3 - 5 cm
Rückenstütze aus Beton C 20/25 bis 10 cm unter OF Bordstein, 15 cm breit, herstellen.
Fundament Unterbeton C 20/25, mind. 20 cm dick, herstellen.
Borde engfugig verlegen.
Im Abstand von 6 bis 8 m durchgehende Bewegungsfugen in Betonbettung, Betonrückenstütze und Borsteinfuge durch Dehnscheiben aus Kautschuk.
Menge: 10,000 m
Kostengruppe DIN 276 2018-12: 531

**3.3.30 Betonsteinpflasterdecke Öko (Quadratstein mit Abstandshaltern)**
*** Grundposition ZZ 1.0
Pflasterdecke ZTV P-StB aus Pflastersteinen aus Beton mit Sickeröffnungen für versickerungsfähige Flächen, mit Fase, nach DIN EN 1338 und TL Pflaster-StB 2006 für Pflasterdecken, Rutsch-/Gleitwiderstand SRT-Wert > 65, in Verkehrsflächen herstellen

Betonsteinpflaster mit Fase,
Format:  20 x 20 x  8 cm;
Ökodur mit Drainfuge 10 mm, (Sickerfläche ca. 10 %)

Ausführung:  zweischichtig aus Kernbeton und Vorsatzbeton
  unter Verwendung von gebrochenem Edelsplitt,
  durchgefärbt, Oberfläche gestreamt, UV-bestän-
  dige Farben
  Verschiebesicherung Fusion
Farbe:  grau
Oberfläche:  planmäßig eben, mit Fase an der Oberseite

Liefernachweis:

vom Bieter einzutragen '...............................................................................................'

Steine/Platten im vorgegebenen Verband (Reihenverband bzw. Ökodur Drainfuge ÖDD LE1) setzen einschl. der erforderlichen Rand- und Abschlusssteine.
Steine an Einbauten und Begrenzungen anpassen. Passstücke nicht kleiner als 1/3 Stein-/Plattengöße, das erforderliche Schneiden von Steinen / Platten ist in die Position einzurech- nen und wird nicht gesondert vergütet.
Bettung Dicke3 - 4 cm aus Splitt-Gemisch, Körnung 2/5,
Fugen füllen mit Basalt-Splitt, Körnung 2/5
Menge: 200,000 m²
DIN276-1_08: 522
Kostengruppe DIN 276 2018-12: 531

**3.3.40 Zulage Betonsteinpflaster Öko, Farbe rot als Makierung Stellplätze**
*** Grundposition ZZ 2.0
Zulage zur vohergehnden Pos. Betonsteinpflasterdecke Öko,
für die Herstellung von Stellplatz Markierungen durch die herausnahme von einzelnen Betonplastersteinen Öko der Farbe grau und Ersatz durch Betonplastersteinen Öko der Farbe rot
Menge: 25,000 m
DIN276-1_08: 522
Kostengruppe DIN 276 2018-12: 531

**3.3.50 Betonsteinpflasterdecke Öko (Doppel-T- Verbund mit Sickeröffnungen)**
*** Wahlposition ZZ 1.1
Pflasterdecke ZTV P-StB aus Pflastersteinen aus Beton mit Sickeröffnungen für versickerungsfähige Flächen, mit Fase, nach DIN EN 1338 und TL Pflaster-StB 2006 für Pflasterdecken, Rutsch-/Gleitwiderstand SRT-Wert > 65, in Verkehrsflächen herstellen
Betonsteinpflaster mit Fase,
Format:  20 x 16,5 x 10 cm;
Ökoregula mit Sickeröffnungen
Ausführung:  zweischichtig aus Kernbeton und Vorsatzbeton
  unter Verwendung von gebrochenem Edelsplitt,
  durchgefärbt, Oberfläche gestreamt, UV-bestän-
  dige Farben
  Verschiebesicherung Fusion
Farbe:  grau
Oberfläche:  planmäßig eben, mit Fase an der Oberseite

Liefernachweis:

vom Bieter einzutragen '...............................................................................................'

Steine/Platten im vorgegebenen Verband (Reihenverband bzw. Ökoregula ÖRE LE1) setzen einschl. der erforderlichen Rand- und Abschlusssteine.
Steine an Einbauten und Begrenzungen anpassen. Passstücke nicht kleiner als 1/3 Stein-/Plattengöße, das erforderliche Schneiden von Steinen / Platten ist in die Position einzurech- nen und wird nicht gesondert vergütet.
Bettung Dicke 3 - 4 cm aus Splitt-Gemisch, Körnung 2/5,
Fugen füllen mit Basalt-Splitt, Körnung 2/5
Menge: 200,000 m²
DIN276-1_08: 522
Kostengruppe DIN 276 2018-12: 531

**3.3.60 Zulage Betonsteinpflaster Öko, Farbe rot als Makierung Stellplätze**
*** Wahlposition ZZ 2.1
Zulage zur vohergehnden Pos. Betonsteinpflasterdecke Öko,
für die Herstellung von Stellplatz Markierungen durch die herausnahme von einzelnen Betonplastersteinen Öko der Farbe grau und Ersatz durch Betonplastersteinen Öko der Farbe rot
Menge: 25,000 m
DIN276-1_08: 522
Kostengruppe DIN 276 2018-12: 531

*Hinweis: Hinweis zusätzliche Betonauflageringe*
Zusätzliche Betonauflageringe zu den Schacht-Positionen,
wenn aus der örtlichen Situation ein Erfordernis hierfür entsteht. Ausführung auf Anweisung der Bauleitung.

**3.3.70 Betonauflagering verschiebesicher einbauen, Höhe 60 mm**
*** Bedarfsposition mit GB
Betonauflagering, lichter DU 625 mm, in Mörtel MG III
nach DIN 1053 versetzen. Fugen glattstreichen.
Ring entsprechend DIN 4034 verschiebesicher.
Ringhöhe 60 mm.
Menge: 2,000 Stck
Kostengruppe DIN 276 2018-12: 531

**3.3.80 Einbauteile (Schacht) auf Höhe setzen**
Einbauteile (Schachtabdeckungen, Hydranten-, Schieberkappen und dgl.) freilegen und auf neue Höhe setzen. Freigelegten Bereich verfüllen. Einbauteile in Pflaster- und Grünflächen höhenmäßig anpassen +/- 20 cm.
Verfüllung = Beton, oberer Bereich aus Naturstein-Mosaik-Pflaster (einschl. Material liefern, Granit oder Basalt) bis  0,25 m².
Menge: 2,000 Stck
Kostengruppe DIN 276 2018-12: 531

#### Abschnitt 3.4 Sonstige Arbeiten (Neubau Pkw- Stellplätze)

*Hinweis: Hinweis Verdichtungskontrollen*
Die Durchführung von Verdichtungskontrollen ist entsprechend dem Baufortschritt mindestens 24 Stunden vor Prüfungsdurch- führung der Bauleitung und dem Prüflabor schriftlich anzuzeigen.

**3.4.10 Dynamische Fallplattenversuche nach TP BF-StB**
Dynamische Fallplattenversuche nach TP BF-StB durch einen Öffentlich bestellten und vereidigten Baugrundgutachter mit einem Prüflabor zur Kontrolle der Standfestigkeit des verdichteten Planums sowie der eingebauten Tragschichten.
Menge: 3,000 Stck
Kostengruppe DIN 276 2018-12: 599

**3.4.20 Statische Lastplattendruckversuche nach DIN 18 134**
Statische Lastplattendruckversuche nach DIN 18 134 durch einen Öffentlich bestellten und vereidigten Baugrundgutachter mit einem Prüflabor zur Kontrolle der Standfestigkeit des verdichteten Planums sowie der eingebauten Tragschichten.
Das erforderliche Großgerät (beladener LKW) wird in gesonderter Position vergütet und ist durch das Bauunternehmen
bereitzustellen.
Menge: 1,000 Stck
Kostengruppe DIN 276 2018-12: 599

**3.4.30 Gegengewicht bereitstellen**
Belastungsfahrzeug als Gegengewicht > 5 t (z.B. ausreichend beladener Lkw) bei Kontrollprüfungen bereitstellen
für Plattendruckversuch nach DIN 18 134, ca 0,5 Stunden
je Prüfstelle.
Menge: 1,000 Stck
Kostengruppe DIN 276 2018-12: 599

**3.4.40 Untersuchung der Erdausbaustoffe gemäß EBV**
Untersuchung der Erdausbaustoffe und Deklarationsanalysen  gemäß  Ersatzbaustoffverordnung (EBV) durch ein zuge- lassenes Labor, einschlielich Auswertung und Einstufung.
Menge: 1,000 Stck
Kostengruppe DIN 276 2018-12: 599

**3.4.50 Herstellen eines Lage- und Festpunktfeldes**
Herstellen eines Lage- und Festpunktfeldes im amtlichen
Lagesystem durch ein Vermessungsbüro bestehend aus
2 Stück Höhenfestpunkten und 3 Stück Lagefestpunkten
angeschlossen an das gültige amtliche Lage- und Höhensystem des Landes Brandenburg
Menge: 1,000 Stck
Kostengruppe DIN 276 2018-12: 599

**3.4.60 Absteckung für die Baumaßnahme**
Absteckung aller erforderlicher Punkte (Haupt- und Kleinpunkte)
und Achsen einschl. Sicherungspunkte und Vermarken für die Bauausführung einschl. Vermarkungsmaterial durch ein Vermessungsbüro. Die Planung wird als DWG o. DXF  durch den AG zur verfügung gestellt
Menge: 1,000 Stck
DIN276-1_08: 599
Kostengruppe DIN 276 2018-12: 599

**3.4.70 Topografische Aufnahme**
Topografische Aufnahme 10 m beidseitig von der Straßenachse nach Fertigstellung der Arbeiten im gültigen amtlichen Lage- und Höhensystem  des Landes Brandenburg gemäß BfR Vermessung.
Länge ca. 350 m einschließlich anschließende Kreuzungen
Digitale Daten im GeoGraf-, ALKGIAP- und dxf-Format auf
CD liefern
Menge: 1,000 Stck
Kostengruppe DIN 276 2018-12: 599

**3.4.80 Erstellen von Straßenlage- und Höhenplan**
Erstellen von Straßenlage- und Höhenplan mit allen Ein-
und Aufbauten bis 10 m von der Straßenachse nach beiden
Seiten,
amtlichen Lage- und Höhensystem des Landes Brandenburg,
gemäß BfR Vermessung.
Länge ca.350 m einschließlich anschließende Kreuzungen
nach Fertigstellen der Arbeiten.
2- fache Ausfertigung Papierplot farbig und 3 x digital
dxf- und pdft-Datei auf CD
Menge: 1,000 Stck
Kostengruppe DIN 276 2018-12: 599

**3.4.90 Abrechnungsunterlagen anfertigen**
*** Pauschalposition
Auf Grundlage der erstellten Bestandsunterlagen sind Abrechnungspläne zu erstellen. Sie sind Bestandteil der Schlussrechnung !
Durch den Vermesser sind Pläne mit prüffähiger Mengen- ermittlung (farbiger Darstellung der Teilflächen mit Längen und Flächengröße), getrennt nach oberirdischen und unterirdischen Anlagen, zu erstellen. Zusätzlich ist eine nachvollziehbare Zusammenstellung der Mengen entsprechend der LV-Positionen und Ordnungszahlen in Listenform zu erstellen.
Die Übergabe der Abrechnungsunterlagen an den AG erfolgt jeweils 2-fach auf Papier und 3-fach digital auf CD/ DVD(Format dwg, dxf und pdf). Bei der Abrechnung mit DV-Programmen ist das Programm mit dem AG zu vereinbaren.
Menge: 1,000 psch
Kostengruppe DIN 276 2018-12: 599

**3.4.100 Schlussdokumentation**
Schlussdokumentation Straßenbau liefern mit nachfolgendem Inhalt:
*  Fachunternehmererklärung
*  Fertigstellungsanzeige
*  Zulassungen / Zertifikate
*  Prüfberichte der Eigen- und Fremdüberwachung
*  Prüfergebnisse Verdichtungskontrollen
*  Baugrund Untersuchungsergebnisse
*  Beweissicherung
*  Materialprüfbescheide, Produktdatenblätter
*  Ausführungszeichnungen revidiert
*  Bestandspläne Vermessung
*  Entsorgungsnachweise
*  Begleit-, Übernahme- und Lieferscheine mit dazugehörigen
  Wiegeschein (d.h. Schein-Nr. und Baustelle müssen im
  Wiegeschein ausgewiesen sein)
*  Bautagebuchberichte
*  Vermessungsunterlagen

Lieferung in 2-facher Papierausfertigung in Ordnern mit Inhaltsverzeichnis der Ausführungsunterlagen und 3-fach digital als PDF-Dokument, Zeichnungen auch als DWG o. DXF auf DVD.
Die Unterlagen sind zur Abnahme dem AG zur Prüfung zu übergeben.
Menge: 1,000 Stck
Leistungsbereichkatalog: 009
Kostengruppe DIN 276 2018-12: 599

### Bereich 4 Landschaftsbauarbeiten (Neubau Pkw- Stellplätze)

#### Abschnitt 4.1 Rasenflächen

**4.1.10 Boden in Anschlußbereichen profilieren**
Boden der Anschlußbereiche profiliren, durch lösen, fördern, modellieren, planieren und verdichten.
Anschlußbereiche bis 10 m
Ab- und Auftragsdicke im Mittel 0,50 m
Boden der Klasse 3 bis 5
Verdichtungsgrad 97 %
Förderweg bis 200 m,
Ebenheit der Fläche +/- 5 cm
Steine, Fremdkörper, Unkraut und schwer verrottbare Pflanzen- teile ablesen,
Durchmesser der Steine und Fremdkörper ab 5 cm,
Stoffe werden Eigentum des AN und sind zu beseitigen.
Überschüssiger Boden einer zugelassenen Verwertungsanlage zuführen. Abfallschlüssel-Nr. (EAK) 17 05 01
Menge: 80,000 m²
Kostengruppe DIN 276 2018-12: 571

**4.1.20 Oberboden liefern, Bodengruppe 2, für Anschlussbereiche**
Oberboden liefern, Bodengruppe 2, und profilgerecht
andecken.
Andeckung auf Anschlussbereichen, Dicke bis 20 cm
Ebenheit der Fläche ± 3 cm
Steine, Fremdkörper, Unkraut und schwer verrottbare
Pflanzenteile ablesen,
Durchmesser der Steine und Fremdkörper ab 5 cm,
Stoffe werden Eigentum des AN und sind zu beseitigen.
Abgerechnet wird in der Abwicklung
Menge: 80,000 m²
Kostengruppe DIN 276 2018-12: 571

**4.1.30 Planum für Rasenflächen herstellen**
Planum für Rasenflächen herstellen, zulässige Abweichung von der Sollhöhe 2 cm, Anschlüsse an Wege, Plätze und sonstige Beläge, 2 cm unter Belagoberfläche, Steine, Fremdkörper, Unkraut und schwer verrottbare Pflanzenteile ablesen,
Durchmesser der Steine und Fremdkörper ab 3 cm,
Stoffe werden Eigentum des AN und sind zu beseitigen.
Menge: 80,000 m²
Kostengruppe DIN 276 2018-12: 571

**4.1.40 Saatgutmischung liefern**
Saatgutmischung mit 25 g/m²  in Säcken von min. 1 kg liefern.
Mischung:
10 Agrostis tenius (gemeines Straußgras)
35 Festuca ovina  (Schafschwingel)
20 Festuca rubra commutata (Horstrotschwingel)
20 Testuca rubra rubra (Rotschwingel)
  5 Lolium perenne (deutsches Weidelgras)
10 Poa pratensis (Wiesenrispe)
Menge: 2,000 kg
Kostengruppe DIN 276 2018-12: 574

**4.1.50 Rasenansaat herstellen**
Rasenansaat herstellen.
Saatgut ohne Entmischung ausbringen und einarbeiten.
Anfallenden Abfall ablesen.
Ggfl. vorwüchsige Kräuter ausmähen.
Unrat und Mähgut einer zugelassenen Wiederverwertungsanlage bzw. Deponie zuführen.
Abfallschlüssel Unrat  AS 20 03 01
Abfallschlüssel Mähgut AS 20 02 01
Boden lockern und Planum  5 cm herstellen
Ansaat in Grünstreifen/Seitentrennstreifen
Saatgutmenge 25 g/m²
Saatgut wird gesondert vergütet.
Menge: 80,000 m²
Kostengruppe DIN 276 2018-12: 574

**4.1.60 Fertigstellungspflege Rasen**
Landschaftsrasen mähen, Wuchshöhe 6 bis 10 cm,
Schnitthöhe 4 cm, Anzahl der Schnitte 6,
Schnittgut wird Eigenum des AN und ist zu beseitigen,
Abrechnung in der Horizontalprojektion.
Menge: 80,000 m²
Kostengruppe DIN 276 2018-12: 574

**4.1.70 Wässern und Düngen der Rasenflächen**
Die Rasenflächen sind einmal mit entsprechendemSpezial- dünger mit Langzeitwirkung zu düngen und zu wässern.
Abrechnung in der Horizontprojektion.
Menge: 80,000 m²
Kostengruppe DIN 276 2018-12: 574
